# Muster-Leistungsbeschreibung
Leistungsbeschreibung (GAEB 90, DA81)
Währung: EUR

## TC Floor 2070
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Allgemeine VorbemerkungenDiffusionsfähige
Beschichtungen

Die verwendeten wasseremulgierbaren
Epoxydharzbindemittel sind nachweislich
physiologisch unbedenklich,
wasserdampfdiffusionsfähig und schwer entflammbar.

Die Systemkomponenten sind Bestandteil der AbZ
gemäß DIN EN 13813:2001-01 und sind somit geeignet
für Aufenthaltsräume gemäß LBO (z.B. Büros,
Verkaufsräume und öffentliche oder private
Einrichtungen). Weiterhin entsprechend sie in
weiten Teilen den Anforderungen OS 8 des DAStb.
(2001) bzw. DIN 1504 Teil 2.

Ebenso haben sich die Produkte in unabhängigen
Vergleichsuntersuchungen als unempfindlich
gegenüber Blasenbilung bei
delaminationsfördernden Bedingungen und
rückseitiger Hinterfeuchtung gezeigt
(Wasserlagerung bei osmose- bzw.
kapillardruckfördernden Bedingungen).

Bodenflächen unterliegen einem nutzungsbedingten
Verschleiß. Die Lebensdauer hängt dem entsprechend
im wesentlichen von der individuellen Nutzung ab.
Fließspachtelungen mit wasseremulgierbaren
Epoxydharzen weisen im Unterschied zu
Fließbeschichtungen mit lösemittelfreien
Epoxydharzen eine leichte Oberflächentextur auf.

Um den nutzungsbedingten Verschleiß zu reduzieren
und die Lebensdauer zu verlängern, sind
Bodenflächen einer Grund- und Unterhaltspflege zu
unterziehen.

Neben den Pflegemaßnahmen sind planerische
Maßnahmen empfehlenswert, um eine mechanische
Überbeanspruchung bzw. einen erhöhten Verschleiß
des Bodens zu vermeiden. Hierzu gehören
ausreichend große Schmutzrückhaltesysteme in
Eingangsbereichen sowie die Verwendung weicher
Kunststoff- oder Filzauflagen für Büromöbel und
Inventar.

Weitere Hinweise entnehmen Sie bitte den Remmers
Reinigungs- und Pflegehinweisen für
Bodenbeschichtungssysteme.

Die angegebenen Verarbeitungshinweise, Werkzeuge
und Verbrauchsangaben können nur als Empfehlung,
die auf eine langjährige Applikationserfahrung
beruhen, angenommen werden und müssen ggf. den
örtlichen Gegebenheiten angepasst werden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Grundierung mit einem wässrigen, pigm. 2K EP Bindemittel (CC)**
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0004 Schnelle Grundierung mit einem wässrigen, pigm. 2K EP Bindemittel**
Grundieren der sauberen und saugfähigen Flächen
mit Epoxy BS 2000 Fast, einem schnellreagierenden,
wasseremulgierbaren, farbigen, zweikomponentigen
Epoxydharz ggfs. Unter Zugabe von 10 % Wasser.
Das Material wird in geeigneter Weise auf der Fläche
verteilt und sofort im Anschluss miteinem Farbroller
sorgfältig in den Untergrund eingearbeitet.

Begehbar und Überbeschichtbar je nach Untergrund nach
2-4 Std. (+20 °C/50% rF)

Überbeschichtbarkeit (+20 °C) Wartezeiten zwischen
den Arbeitsgängen mind. 2 Stunden und max. 6 Stunden.
Bei längeren Wartezeiten die Oberfläche des
vorangegangenen Arbeitsganges anschleifen und erneut
grundieren.
 Aushärtungszeit (+20 °C) Begehbar je nach Untergrund
nach 2-4 Std., mechanisch belastbar nach 3 Tagen, voll
belastbar nach 7 Tagen.

Arbeitsvorbereitung, Verarbeitung u. besondere Hinweise
nach Technischen Datenblättern.

Verbrauch:
mind. 0,15-0,25 kg/m² Remmers Epoxy BS 2000 Fast
<6934> (je nach Saugfähigkeit/Porosität des
Untergrundes)
zzgl. Evtl. bis zu 10 % Wasser
Einheit: m2

**00001.0005 Egalisieren mit einem gefüllten, wässrigen, 2K EP-Bindemittel (1 mm)**
*** Bedarfsposition ohne GB
Beschichten der vorbereiteten Flächen,
nach klebfreiem Erhärten der
vorangegangenen Schicht, mit einem
Fließspachtel bestehend aus 1 Gewichtsteil
Epoxy 4000 seidenglänzend, einem
wasseremulgierbaren, geruchsarmen,
pigmentierten, zweikomponentigen Epoxydharz
und bis zu 1,5 Gewichtsteile  Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
je mm Schichtstärke:
mind. 1,0 kg/m²  Epoxy BS 4000 <6320-6324>
ca. 1,0  kg/m²  SelectMix SBL DF <6751>
evtl. ca. bis zu 10 % Wasser (bezogen auf BM-Menge)
Einheit: m2

**00001.0006 Fließbeschichtung mit einem gefüllten, wässrigen, 2K EP-Bindemittel**
Liefern und Herstellen einer Fließbeschichtung mit
einem diffusionsfähigen, wässrigen, pigmentierten
2-K EP-Bindemittel und einem Füllstoff mit
optimierter Spezialsieblinie.

gewähltes Produkt oder gleichwertig:
Remmers Epoxy BS 4000 / SelectMix SBL DF

Farbton: nach Wahl des AG

Mischungsverhältnis
ca. 1 GT Bindemittel : 1,5 GT Spezialsieblinie

Verbrauch ca. 2,5 kg/m² der Mischung

Verbrauch:
mind. 1,0 kg/m² Remmers Epoxy BS 4000 <6320-6323>
ca. 1,5 kg/m² Remmers Selectmix SBL DF <6751>
sowie 0,10 l Wasser (bis 10% bez. Auf Bindemittel)
Einheit: m2

**00001.0007 Versiegelung mit einem wässrig. 2K EP Bindemittel SG**
Versiegeln der Flächen, nach klebfreiem Erhärten
der vorangegangenen Schicht, mit  Epoxy BS
3000 SG New, einem wasseremulgierbaren, farbigen,
zweikomponentigen Epoxydharz. Das Material wird in
geeigneter Weise verteilt und sofort im Anschluss
mit einem Farbroller gleichmäßig durchgerollt.

Hinweis:
Auf eine ausreichende Luftventilation ist zu
achten, um einen Abtransport der Feuchtigkeit zu
gewährleisten.

Verbrauch:
Verbrauch je nach Anwendungsziel:
Versiegelung: 0,15-0,25 kg/m²  Epoxy BS 3000 SG
Einstreubasis: mind. 0,30 kg/m²
<6380-6389> (Farbton nach Wahl des Auftraggebers)
Einheit: m2

**00001.0008 Kontrasteinstreuung mit Farbflocken Colorflakes**
In die noch frische Schicht werden
Remmers Artico Flake per Hand oder
Flockenpistole gleichmäßig bis zum
gewünschten Abdeckungsgrad eingebracht.

gewähltes Produkt oder gleichwertig:
Remmers Articoflake

Verbrauch:
ca. 0,03-0,05 kg/m² Remmers Colorflakes <6461-6465>
(Farbton nach Wahl des AG)
Einheit: m2

**00001.0009 PUR Aqua Top 500 2K M als Versiegelung**
Aufbringen einer Versiegelung, nach klebfreiem
Erhärten der vorangegangenen Schicht mit PUR Aqua
Top 500 2K M, einer matten, transparenten,
vergilbungsfreien, zweikomponentigen, wässrigen
Polyurethanversiegelung.
Das Material wird in geeigneter Weise, z. B. mit 25 cm
Epoxy-Rolle (Art.-Nr. 5049) gleichmäßig aufgebracht
und verteilt.
Um Ansätze zu vermeiden, muss die versiegelte Fläche
im frischen Zustand mittels einer mit Material
gesättigten 50 cm Epoxy-Rolle (Art.-Nr. 5040) in
Bahnen nachgerollt werden.

Bei einer Verdünnung mit Wasser (bis 10%) erhöht sich
der Verbrauch je nach Zugabemenge des Wassers.

Verbrauch:
ca. 0,15-0,20 kg/m² Remmers PUR Aqua Top 500 2K M
<3633>
Einheit: m2
